# Leistungsbeschreibung (GAEB 90, DA81)
Währung: EUR

## Leistungsverzeichnis
Datum: 26.02.20

**1.0 GEZE Rauchschalterzentrale RSZ 7**
GEZE Rauchschalterzentrale RSZ 7, für Montage an
Feuer- und Rauchschutzabschlüssen geeignet,
ausziehbar, mit Teleskopfunktion, zur Überbrückung
von ungünstigen Sturzsituationen, 30 mm Bauhöhe, im
GEZE Design, mit Alarmschwellennachführung,
Verschmutzungsanzeige und integrierter Prüftaste,
integrierte Leitungsüberwachung zu Deckenmelder und
Handauslösetaster, zum Anschluss von GEZE
Feststellvorrichtungen, zugelassen vom DIBt als
Feststellanlage für Brandschutzabschlüsse, EN 14637
konform

Anschluss: 230 V AC
Ausgangsspannung: 24 V DC, 250 mA

Bei Sturzhöhe > 1 m werden 2 zusätzliche Deckenmelder
benötigt.

Farbton:
( ) silberfarbig
( ) weiß
( ) Edelstahl ähnlich
( ) RAL ..
Menge: 0,000 Stk

**1.1 GEZE Funkerweiterung**
GEZE-Funkerweiterung FA GC 170 zur kabellosen
Anbindung von Funkkomponenten an GEZE Feststellanlagen
bestehend aus:

GEZE Funkmodul GC 171 zum Anschluss an GEZE
Feststellanlagen, 24 VDC Versorgung direkt über GEZE
Feststellanlage, einrichten mittels Dip-Schalter ohne
zusätzliche Programmierwerkzeuge, Anzeige der
Verbindungsqualität und Status für jeden Teilnehmer,
verschlüsselte Funkverbindung, Funkanbindung von bis
zu sechs Teilnehmer GC 172 / GC 173 / GC 175, geprüft
nach EN 54-25 und EN 54-18, allgemeine
Bauartgenehmigung für GEZE Feststellanlagen

( ) GEZE Funkdeckenrauchmelder GC 172, komplett mit
Sockel, zur kabellosen Verbindung mit dem GEZE
Funkmodul GC 171, verschlüsselte Funkverbindung,
batteriebetrieben, Batterielebensdauer 5 Jahre,
geprüft nach EN 54-7 und EN 54-25, mit
Alarmschwellen-Nachführung entsprechend DIN14677, EN
14637 konform, allgemeine Bauartgenehmigung für GEZE
Feststellanlagen

( ) GEZE Funkdeckentemperaturmelder GC 173, komplett
mit Sockel, zur kabellosen Verbindung mit dem GEZE
Funkmodul GC 171, verschlüsselte Funkverbindung,
batteriebetrieben, Batterielebensdauer 5 Jahre,
geprüft nach EN 54-5 und EN 54-25, EN 14637 konform,
allgemeine Bauartgenehmigung für GEZE Feststellanlagen

( ) GEZE Funkeingabemodul GC 175, zur kabellosen
Verbindung mit dem GEZE Funkmodul GC 171, Anschluss an
Unterbrechertaster oder potentialfreien Kontakt
einer Brandmeldeanlage, verschlüsselte
Funkverbindung, batteriebetrieben,
Batterielebensdauer 5 Jahre, geprüft nach
EN 54-25 und EN 54-18, Montage in Unterputzdose,
EN 14637 konform, allgemeine
Bauartgenehmigung für GEZE Feststellanlagen
Menge: 0,000 Stk

**1.2 GEZE ECwire Rauchmelder GC 162**
GEZE ECwire Rauchmelder GC 162, 24 V, mit 2-Draht
ECwire Technologie, komplett mit Sockel, geprüft nach
EN 54-7, integrierte Leitungsüberwachung, DIN EN 14637
konform, anschließbar an Rauchschalterzentrale

Farbton:
(  ) weiß
Menge: 0,000 Stk

**1.3 GEZE ECwire Temperaturmelder GC 163**
GEZE ECwire Temperaturmelder GC 163, 24 V, mit
2-Draht ECwire Technologie, komplett mit Sockel,
geprüft nach EN 54-5, integrierte Leitungsüberwachung,
DIN EN 14637 konform, anschließbar an
Rauchschalterzentrale

Farbton:
(  ) weiß
Menge: 0,000 Stk

**1.4 GEZE Rauchmelder GC 152**
GEZE Rauchmelder GC 152, 24 V, komplett mit Sockel,
geprüft nach EN 54-7, integrierte Leitungsüberwachung,
DIN EN 14637 konform, anschließbar an
Rauchschalterzentrale (2 Stk.)

Farbton:
(  ) weiß
(  ) RAL ..
Menge: 0,000 Stk

**1.5 GEZE Temperaturmelder GC 153**
GEZE Temperaturmelder GC 153, 24 V, komplett mit
Sockel, geprüft nach EN54-5, integrierte
Leitungsüberwachung, DIN EN 14637 konform,
anschließbar an Rauchschalterzentrale (2 Stk.)

Farbton:
(  ) weiß
(  ) RAL ..
Menge: 0,000 Stk

**1.6 GEZE Rauchschalter ORS 142**
GEZE Rauchschalter ORS 142, 24 V, komplett mit
Sockel, anschließbar an Rauchschalterzentrale, (2 Stk.)

Farbton:
(  ) weiß
Menge: 0,000 Stk

**1.7 GEZE Unterbrechertaster**
GEZE Unterbrechertaster zur Handauslösung
(  ) AP
(  ) UP
Menge: 0,000 Stk

**1.8 GEZE Haftmagnete und Haftgegenplatten**
GEZE Haftmagnete
Betriebsspannung 24 V DC
Leistungsaufnahme 1,5 Watt
Haltekraft 490 N

(  ) Haftmagnet Grundmodell (verzinkt ohne
Grundplatte) für Wandeinbau oder Einbau
in beliebige Konstruktion
(  ) Haftmagnet Wandmontage mit Grundplatte
(  ) Haftmagnet Unterputzmontage
(  ) Haftmagnet Aufputzmontage
(  ) Sockel für Haftmagnet Aufputz zur Bodenmontage
(  ) Haftmagnet mit Distanzrohr verzinkt für
Boden/Decke/Wand-Montage mit schwenkbarem Magnetkopf
  (  ) Ausführung in Grundlänge 185 mm
  (  ) Ausführung in Grundlänge 335 mm
(  ) Haftmagnet Wandmontage Grundlänge 65 mm

GEZE Haftgegenplatten
(  ) Haftgegenplatte Standard
auf Montageplatte mit Federung zur Planlage mit
Haftmagnet
(  ) Haftgegenplatte mit Federpuffer
auf Montagegehäuse mit Dämpfungsfeder für weichen
federnden Anschlag für schwere Türen
(  ) Haftgegenplatte schwenkbar
auf Montageplatte mit schwenkbarer Haftgegenplatte für
Winkelstellungen zwischen Tür und Haftmagnet
Menge: 0,000 Stk

**1.9 GEZE Abdeckkappen**
GEZE Abdeckkappen*

Farbton:
(  ) silberfarbig
(  ) dunkelbronze
(  ) weiß
(  ) Messing poliert
(  ) Niro
(  ) RAL .....

*Abdeckkappen nur bei Türblattmontage einsetzbar
Menge: 0,000 Stk

**2.0 GEZE Nachrüstkit ECline ISM / ISM BG**
zur Verwendung am Gangflügel in der ISM-Gleitschiene
TS 5000 bzw. ISM-Gleitschiene BG TS 5000 für ein stark
abfallendes Öffnungsmoment
Menge: 0,000 Stk

USt %: 19,00
